# Tabique de placas de yeso natural (GRG). Sistema ATT "EL ALTERÓN"

- Propiedad del archivo: CYPE Ingenieros S.A.
- Formato: FIEBDC-3/2016
- Programa: Generador de precios de la construcción. CYPE Ingenieros, S.A.
- Fecha: 21/12/2022
- Divisa: EUR
- Costes indirectos: 3 %
- IVA: 21 %

## F Fachadas y particiones

### FB Tabiquería de entramado autoportante

#### FBN De placas de yeso natural

**FBN019** m² Tabique de placas de yeso natural (GRG). Sistema ATT "EL ALTERÓN".
Tabique sencillo sistema ATT "EL ALTERÓN" (15+49+15)/400 (49) (2 ATT Basic), de 64 mm de espesor total, con nivel de calidad del acabado Q2, formado por una estructura simple de perfiles de chapa de acero galvanizado de 49 mm de anchura, a base de montantes (elementos verticales) separados 400 mm entre sí, con disposición normal "N" y canales (elementos horizontales), a la que se atornillan dos placas en total (una placa tipo ATT Basic en cada cara, de 15 mm de espesor cada placa). Incluso banda acústica; fijaciones para el anclaje de canales y montantes metálicos; tornillería para la fijación de las placas y pasta y cinta para el tratamiento de juntas.
Criterio de valoración económica: El precio incluye la resolución de encuentros y puntos singulares, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pna080f | m | Banda estanca autoadhesiva, ATT "EL ALTERÓN", de espuma de polietileno reticulado de celdas cerradas, de 50 mm de anchura; para la estanqueidad de la base y el aislamiento acústico del perímetro en tabiques y trasdosados de placas. (material) | 0.8 | 0.27 | 0.216 |
| mt12pna050p | m | Canal 50 "EL ALTERÓN", de perfil de acero galvanizado Z1 (Z140), fabricado mediante laminación en frío, 50x35 mm de sección y 0,6 mm de espesor, según UNE-EN 14195. (material) | 0.8 | 1.69 | 1.352 |
| mt12pna060p | m | Montante 49 "EL ALTERÓN", de perfil de acero galvanizado Z1 (Z140), fabricado mediante laminación en frío, 49x50 mm de sección y 0,6 mm de espesor, según UNE-EN 14195. (material) | 3 | 2.29 | 6.870 |
| mt12pna025d | Ud | Fijación compuesta por taco y tornillo de cabeza avellanada, de 5x30 mm, "EL ALTERÓN". (material) | 2 | 0.08 | 0.160 |
| mt12pna010gb | m² | Placa de yeso natural (GRG), sin cartón, estándar / UNE-EN 13815 - 600 / 1200 / 15 / con los bordes longitudinales desiguales, ATT Basic "EL ALTERÓN", formada por un alma de yeso de origen natural reforzada por la inclusión en la masa de fibra de vidrio; Euroclase A1 de reacción al fuego, según UNE-EN 13501-1. (material) | 2.04 | 5.78 | 11.791 |
| mt12pna020k | Ud | Tornillo autoperforante ATT PP 25 "EL ALTERÓN", con cabeza de trompeta, de 25 mm de longitud, para instalación de placas de yeso natural (GRG) sobre perfiles de espesor inferior a 6 mm. (material) | 36 | 0.02 | 0.720 |
| mt12pna030zn | kg | Pasta de juntas ATT Hidro 60 MIN "EL ALTERÓN", de fraguado normal (60 minutos), con aditivo hidrófugo; para aplicación manual o mecánica sin cinta de juntas. (material) | 0.22 | 2.1 | 0.462 |
| mt12pna040c | Ud | Cartucho de 300 cm³ de masilla monocomponente ATT "EL ALTERÓN"; para el sellado de encuentros perimetrales. (material) | 0.067 | 3.94 | 0.264 |
| mo053 | h | Oficial 1ª montador de prefabricados interiores. (mano de obra) | 0.296 | 22 | 6.512 |
| mo100 | h | Ayudante montador de prefabricados interiores. (mano de obra) | 0.296 | 20.34 | 6.021 |
| % | % | Costes directos complementarios | 2 % | 34.368 | 0.687 |
|  |  | Costes directos |  |  | 35.055 |

Residuos:
- colocación: mt12pna080f; factor de residuo 0.06
- colocación: mt12pna050p; factor de residuo 0.0352067
- colocación: mt12pna060p; factor de residuo 0.0316763
- colocación: mt12pna020k; factor de residuo 0.01
- colocación: mt12pna030zn; factor de residuo 0.03

## Recursos

**mt12pna080f** m Banda estanca autoadhesiva
Datos técnicos: Coste energético 1.536 MJ; Emisión de CO2 0.056 kg; Código LER 17 06 04; Masa del elemento 0.0105 kg; Volumen 0.000018 m3
Residuos:
- embalaje: re170203 Plástico. (componente de residuo); rendimiento 0.001 kg; Código LER 17 02 03; Masa del elemento 1 kg; Volumen 0.001667 m3

**mt12pna050p** m Canal 50 "EL ALTERÓN"
Datos técnicos: Coste energético 80.066 MJ; Emisión de CO2 2.456 kg; Código LER 17 04 05; Masa del elemento 0.6 kg; Volumen 0.000286 m3
Residuos:
- embalaje: re170203 Plástico; rendimiento 0.005 kg

**mt12pna060p** m Montante 49 "EL ALTERÓN"
Datos técnicos: Coste energético 78.791 MJ; Emisión de CO2 2.418 kg; Código LER 17 04 05; Masa del elemento 0.59 kg; Volumen 0.000281 m3
Residuos:
- embalaje: re170203 Plástico; rendimiento 0.006 kg

**mt12pna020k** Ud Tornillo autoperforante ATT PP 25 "EL ALTERÓN"
Datos técnicos: Coste energético 0.015 MJ; Emisión de CO2 0.002 kg; Código LER 17 04 05; Masa del elemento 0.0015 kg
Residuos:
- embalaje: re150101 Envases de papel y cartón. (componente de residuo); rendimiento 0.001 kg; Código LER 15 01 01; Masa del elemento 1 kg; Volumen 0.001333 m3

**mt12pna030zn** kg Pasta de juntas ATT Hidro 60 MIN "EL ALTERÓN"
Datos técnicos: Coste energético 10.573 MJ; Emisión de CO2 0.435 kg; Código LER 17 08 02; Masa del elemento 1 kg; Volumen 0.001 m3
Residuos:
- embalaje: re170203 Plástico; rendimiento 0.028 kg
