# Consola de escayola

- Propiedad del archivo: CYPE Ingenieros S.A.
- Formato: FIEBDC-3/2016
- Programa: Generador de precios de la construcción. CYPE Ingenieros, S.A.
- Fecha: 21/12/2022
- Divisa: EUR
- Costes indirectos: 3 %
- IVA: 21 %

## R Revestimientos y trasdosados

### RT Falsos techos en interiores

#### RTP Prefabricados de escayola

**RTP280** Ud Consola de escayola.
Consola de escayola, de 52x41x20,5 cm, modelo Nº 1 "EL ALTERÓN", para adosar a pared, recibida con cola para escayola. Incluso accesorios de fijación.
Incluye: Replanteo de la pieza. Humectación de la base de fijación. Extendido de la cola. Colocación y rejuntado de la pieza.
Criterio de medición de proyecto: Número de unidades previstas, según documentación gráfica de Proyecto.
Criterio de medición de obra: Se medirá el número de unidades realmente colocadas según especificaciones de Proyecto.

| Código | Ud | Descripción | Rendimiento | Precio | Importe |
|---|---|---|---|---|---|
| mt12rea240i | Ud | Consola de escayola, de 52x41x20,5 cm, modelo Nº 1 "EL ALTERÓN", para adosar a pared. (material) | 1.05 | 49.77 | 52.259 |
| mt09eyc030 | kg | Cola para escayola. (material) | 0.47 | 0.35 | 0.165 |
| mo035 | h | Oficial 1ª escayolista. (mano de obra) | 0.2 | 21.41 | 4.282 |
| % | % | Costes directos complementarios | 2 % | 56.706 | 1.134 |
|  |  | Costes directos |  |  | 57.840 |
