# Columna mesa de escayola

- Propiedad del archivo: CYPE Ingenieros S.A.
- Formato: FIEBDC-3/2016
- Programa: Generador de precios de la construcción. CYPE Ingenieros, S.A.
- Fecha: 21/12/2022
- Divisa: EUR
- Costes indirectos: 3 %
- IVA: 21 %

## R Revestimientos y trasdosados

### RT Falsos techos en interiores

#### RTP Prefabricados de escayola

**RTP320** Ud Columna mesa de escayola.
Columna mesa, de escayola, de 42,5x29,2x29,2 cm, fuste de 20 cm de diámetro, "EL ALTERÓN", recibida con cola para escayola. Incluso accesorios de fijación.
Incluye: Replanteo de la pieza. Humectación de la base de fijación. Extendido de la cola. Colocación y rejuntado de la pieza.
Criterio de medición de proyecto: Número de unidades previstas, según documentación gráfica de Proyecto.
Criterio de medición de obra: Se medirá el número de unidades realmente colocadas según especificaciones de Proyecto.

| Código | Ud | Descripción | Rendimiento | Precio | Importe |
|---|---|---|---|---|---|
| mt12rea290j | Ud | Columna mesa, de escayola, de 42,5x29,2x29,2 cm, fuste de 20 cm de diámetro, "EL ALTERÓN". (material) | 1.05 | 83.22 | 87.381 |
| mt09eyc030 | kg | Cola para escayola. (material) | 0.19 | 0.35 | 0.067 |
| mo035 | h | Oficial 1ª escayolista. (mano de obra) | 0.17 | 21.41 | 3.640 |
| % | % | Costes directos complementarios | 2 % | 91.088 | 1.822 |
|  |  | Costes directos |  |  | 92.910 |
