# Chimenea de escayola

- Propiedad del archivo: CYPE Ingenieros S.A.
- Formato: FIEBDC-3/2016
- Programa: Generador de precios de la construcción. CYPE Ingenieros, S.A.
- Fecha: 21/12/2022
- Divisa: EUR
- Costes indirectos: 3 %
- IVA: 21 %

## R Revestimientos y trasdosados

### RT Falsos techos en interiores

#### RTP Prefabricados de escayola

**RTP330** Ud Chimenea de escayola.
Chimenea de escayola, de 117x156x21,2 cm, formada por marco y repisa en su parte superior, modelo Nº 1 "EL ALTERÓN", recibida con cola para escayola. Incluso accesorios de fijación.
Incluye: Replanteo de la pieza. Humectación de la base de fijación. Extendido de la cola. Colocación y rejuntado de la pieza.
Criterio de medición de proyecto: Número de unidades previstas, según documentación gráfica de Proyecto.
Criterio de medición de obra: Se medirá el número de unidades realmente colocadas según especificaciones de Proyecto.

| Código | Ud | Descripción | Rendimiento | Precio | Importe |
|---|---|---|---|---|---|
| mt12rea300e | Ud | Chimenea de escayola, de 117x156x21,2 cm, formada por marco y repisa en su parte superior, modelo Nº 1 "EL ALTERÓN". (material) | 1.05 | 395.42 | 415.191 |
| mt09eyc030 | kg | Cola para escayola. (material) | 0.73 | 0.35 | 0.256 |
| mo035 | h | Oficial 1ª escayolista. (mano de obra) | 0.22 | 21.41 | 4.710 |
| % | % | Costes directos complementarios | 2 % | 420.157 | 8.403 |
|  |  | Costes directos |  |  | 428.560 |
